# Schutzplankenreparatur MSM Betzdorf 2026
Angebotsaufforderung (GAEB DA XML 3.2, DA83)
Projekt: P14YYX313-26-2
Währung: EUR
Vergabeart: Öffentliche Ausschreibung
Eröffnung: 08.09.2026 10:00:00
Ende der Zuschlagsfrist: 06.10.2026
Auftraggeber: LBM Diez, Landesbetrieb Mobilität Diez, LBM Diez,Goethestr.9, 65582 Diez, Goethestraße 9, 65582 Diez, Telefon 06432 92006-0, E-Mail lbm@lbm-diez.rlp.de
Erstellt mit: GXML Toolbox V3.3 R20210630, iTWO_64 V12.0.618, 11.08.2026

## IV 55: SPL-Reparatur MSM Betzdorf
Datum: 11.08.2026

### Bereich 00 MSM BETZDORF

#### Abschnitt 00.01 Reparatur von Schutzplanken

*Hinweis: Hinweis, es ist immer die vollständige Demontage einer*
Hinweis, es ist immer die vollständige Demontage einer
SPL-konstruktionseinheit durchzuführen.Die
Leistung umfaßt neben der Montage die Lieferung von
fabrikneuem Material.Die Wiederverwendung von
Altmaterial ist nicht zugelassen.

**00.01.0001 FRS abbauen und herstellen ESP Pf.Abst.4,0 m*Profil A gerade*Verwertung AN HB 1*Erdarb. ausf.**
StL-Nr. 2112930311101011
Fahrzeug-Rückhaltesystem (FRS) einschließlich der Pfosten und sämtlicher Einzelteile abbauen und herstellen.
Abgerechnet wird die Baulänge.
Konstruktion = Einfache Schutzplanke, Pfostenabstand
4,00 m.
Holm Profil A.
Konstruktion gerade.
Ausgebaute Teile nach Wahl des AN verwerten.
Aufstellung in Boden, Homogenbereich HB 1 - FRS.
Erforderliche Erdarbeiten ausführen. Die umgebende
Fläche wieder herstellen, überschüssigen Boden
flächenhaft verteilen.
Menge: 400,000 m
Leistungsbereichkatalog: 129

**00.01.0002 FRS abbauen und herstellen EDSP Pf.Abst.2,0m*Profil A gerade*Verwertung AN HB 1*Erdarb. ausf.**
StL-Nr. 2112930321101011
Fahrzeug-Rückhaltesystem (FRS) einschließlich der Pfosten und sämtlicher Einzelteile abbauen und herstellen.
Abgerechnet wird die Baulänge.
Konstruktion = Einfache Distanzschutzplanke, Pfostenabstand 2,00 m.
Holm Profil A.
Konstruktion gerade.
Ausgebaute Teile nach Wahl des AN verwerten.
Aufstellung in Boden, Homogenbereich HB 1 - FRS.
Erforderliche Erdarbeiten ausführen. Die umgebende
Fläche wieder herstellen, überschüssigen Boden
flächenhaft verteilen.
Menge: 20,000 m
Leistungsbereichkatalog: 129

**00.01.0003 FRS abbauen und herstellen*Profil A gerade*Verwertung AN HB 1*Erdarb. ausf.**
StL-Nr. 2112930391101011
Fahrzeug-Rückhaltesystem (FRS) einschließlich der Pfosten und sämtlicher Einzelteile abbauen und herstellen.
Abgerechnet wird die Baulänge.
Konstruktion 'Easy-Rail 2,0'

Holm Profil A.
Konstruktion gerade.
Ausgebaute Teile nach Wahl des AN verwerten.
Aufstellung in Boden, Homogenbereich HB 1 - FRS.
Erforderliche Erdarbeiten ausführen. Die umgebende
Fläche wieder herstellen, überschüssigen Boden
flächenhaft verteilen.
Menge: 20,000 m
Leistungsbereichkatalog: 129

**00.01.0004 FRS abbauen und herstellen*Profil A gerade*Verwertung AN HB 1*Erdarb. ausf.**
StL-Nr. 2112930391101011
Fahrzeug-Rückhaltesystem (FRS) einschließlich der Pfosten und sämtlicher Einzelteile abbauen und herstellen.
Abgerechnet wird die Baulänge.
Konstruktion 'Eco-Safe 2.0'

Holm Profil A.
Konstruktion gerade.
Ausgebaute Teile nach Wahl des AN verwerten.
Aufstellung in Boden, Homogenbereich HB 1 - FRS.
Erforderliche Erdarbeiten ausführen. Die umgebende
Fläche wieder herstellen, überschüssigen Boden
flächenhaft verteilen.
Menge: 60,000 m
Leistungsbereichkatalog: 129

**00.01.0005 FRS abbauen und herstellen*Profil A gerade*Verwertung AN HB 1*Erdarb. ausf.**
StL-Nr. 2112930391101011
Fahrzeug-Rückhaltesystem (FRS) einschließlich der Pfosten und sämtlicher Einzelteile abbauen und herstellen.
Abgerechnet wird die Baulänge.
Konstruktion 'Zulage Radien alle Systeme'

Holm Profil A.
Konstruktion gerade.
Ausgebaute Teile nach Wahl des AN verwerten.
Aufstellung in Boden, Homogenbereich HB 1 - FRS.
Erforderliche Erdarbeiten ausführen. Die umgebende
Fläche wieder herstellen, überschüssigen Boden
flächenhaft verteilen.
Menge: 20,000 m
Leistungsbereichkatalog: 129

**00.01.0006 Pfosten des FRS abbauen und herst.*HB 1 Verwertung AN**
StL-Nr. 211293129110
Zusätzlichen Pfosten des Fahrzeug-Rückhaltesystems
(FRS)einschl. Konstruktions- und Befestigungsteile abbauen und herstellen.
Konstruktion 'Sigma Pfosten'

Pfosten in Boden, Homogenbereich HB 1 - FRS.
Ausgebaute Teile nach Wahl des AN verwerten.
Menge: 20,000 St
Leistungsbereichkatalog: 129

**00.01.0007 Pfosten des FRS abbauen und herst.*HB 1 Verwertung AN**
StL-Nr. 211293129110
Zusätzlichen Pfosten des Fahrzeug-Rückhaltesystems
(FRS)einschl. Konstruktions- und Befestigungsteile abbauen und herstellen.
Konstruktion 'C 100 - Posten'

Pfosten in Boden, Homogenbereich HB 1 - FRS.
Ausgebaute Teile nach Wahl des AN verwerten.
Menge: 10,000 St
Leistungsbereichkatalog: 129

**00.01.0008 AEK des FRS abbauen und herstellen Regelabs. 12 m*ESP HB 1*Erdarb. ausf. Verwertung AN**
StL-Nr. 21129317110111
Anfangs-/Endkonstruktion (AEK) des Fahrzeug-
Rückhaltesystems (FRS) abbauen und herstellen.
AEK = Regelabsenkung 12,00 m.
Konstruktion = Einfache Schutzplanke.
Aufstellung in Boden, Homogenbereich HB 1 - FRS.
Erforderliche Erdarbeiten ausführen. Die umgebende
Fläche wieder herstellen, überschüssigen Boden
flächenhaft verteilen.
Ausgebaute Teile nach Wahl des AN verwerten.
Menge: 10,000 St
Leistungsbereichkatalog: 129

**00.01.0009 AEK des FRS abbauen und herstellen Kurzabs. 4,37 m*ESP HB 1*Erdarb. ausf. Verwertung AN**
StL-Nr. 21129317210111
Anfangs-/Endkonstruktion (AEK) des Fahrzeug-
Rückhaltesystems (FRS) abbauen und herstellen.
AEK = Kurzabsenkung 4,37 m mit Zusatzpfosten.
Konstruktion = Einfache Schutzplanke.
Aufstellung in Boden, Homogenbereich HB 1 - FRS.
Erforderliche Erdarbeiten ausführen. Die umgebende
Fläche wieder herstellen, überschüssigen Boden
flächenhaft verteilen.
Ausgebaute Teile nach Wahl des AN verwerten.
Menge: 3,000 St
Leistungsbereichkatalog: 129

**00.01.0010 Teil des FRS abb. und herst. (Zul.) Pfosten L 2,30 m*Verwertung AN**
StL-Nr. 211293271100
Konstruktionsteil des Fahrzeug-Rückhaltesystems (FRS)
abbauen und herstellen. Vergütet wird der Mehraufwand
gegenüber des durchgehenden FRS als Zulage.
Teil = Pfosten Länge 2300 mm.
Ausgebaute Teile nach Wahl des AN verwerten.
Menge: 2,000 St
Leistungsbereichkatalog: 129

**00.01.0011 FRS auf Bauwerk abbauen und herst. EDSP auf BW*Profil A gerade*Pf.-Abst. 1,33 m Mont.a.v.Verank.*Dauerelast.Platte**
StL-Nr. 2112933211101110
Fahrzeug-Rückhaltesystem (FRS) auf Bauwerk einschl.
sämtlicher Einzelteile abbauen und herstellen. Ausgebaute Teile nach Wahl des AN verwerten.
Abgerechnet wird die Baulänge.
Konstruktion = Einfache Distanzschutzplanke.
Holm Profil A.
Konstruktion gerade.
Pfostenabstand = 1,33 m.
Montage auf vorhandener Verankerung.
Unterlage aus wetterbeständiger dauerelastischer Dichtungsplatte.
Menge: 20,000 m
Leistungsbereichkatalog: 129

**00.01.0012 Anker abtrennen und herstellen Anker abtrennen*Verbundanker M 16 Verwertung AN**
StL-Nr. 211293371110
Beschädigten Anker abtrennen und wieder herstellen.
Anker freilegen, 3 cm unter Oberkante Beton abtrennen
und mit Zementmörtel/-beton mit Kunststoffzusatz
(RM/RC) verfüllen.
Verbundanker M 16, feuerverzinkt, in Beton mittels Bohrung DU = 18 mm, herstellen nach Unterlagen des AG.
Ausgebaute Stoffe nach Wahl des AN verwerten.
Menge: 20,000 St
Leistungsbereichkatalog: 129

**00.01.0013 FRS ausrichten Ausricht.bis 30cm*ESP**
StL-Nr. 211293471100
Vorhandenes Fahrzeugrückhaltesystem (FRS) höhen- und
fluchtgerecht ausrichten. Die umgebende Fläche verdichten und wiederherstellen.
Ausrichtung = Konstruktion ist bis 30 cm aus der
Flucht.
Konstruktion = Einfache Schutzplanke.
Menge: 20,000 m
Leistungsbereichkatalog: 129

**00.01.0014 Bohrung in SP-Teil herstellen**
Bohrung in SP - Teil als Rundloch herstellen
Menge: 20,000 St
Leistungsbereichkatalog: 129

**00.01.0015 Teil des FRS abbauen und herstellen Verwertung AN**
StL-Nr. 211293079910
Teil des Fahrzeug-Rückhaltesystem (FRS) abbauen und
herstellen. Abgerechnet wird die Baulänge.
Teil 'Holm'

Konstruktion 'alle vorgenannten Systeme'

Ausgebaute Teile nach Wahl des AN verwerten.
Menge: 12,000 m
Leistungsbereichkatalog: 129

**00.01.0016 FRS-Pfosten erschwert einbr. (Zul.)*erschw. Rammen**
StL-Nr. 2112916791
Pfosten des Fahrzeug-Rückhaltesystems (FRS) unter erschwerten Bedingungen einbringen. Vergütet wird der
Mehraufwand gegenüber dem Homogenbereich HB 1 - FRS als
Zulage.
Zulage zu OZ '00.00.0001 - 00.00.0017'

Erschwernis = erschwertes Rammen.
Menge: 10,000 St
Leistungsbereichkatalog: 129

**00.01.0017 Teil des FRS abb. und herst. (Zul.)*Verwertung AN**
StL-Nr. 211293279100
Konstruktionsteil des Fahrzeug-Rückhaltesystems (FRS)
abbauen und herstellen. Vergütet wird der Mehraufwand
gegenüber des durchgehenden FRS als Zulage.
Teil 'Pfostenummasntelung Sigma Pfosten'

Ausgebaute Teile nach Wahl des AN verwerten.
Menge: 10,000 St
Leistungsbereichkatalog: 129

**00.01.0018 Teil des FRS abbauen und herstellen Gleitschutz*ESP Pf.Abst.4,0m Verwertung AN**
StL-Nr. 211293073110
Teil des Fahrzeug-Rückhaltesystem (FRS) abbauen und
herstellen. Abgerechnet wird die Baulänge.
Teil = Gleitschutz für Fußgänger und Radfahrer.
Konstruktion = Einfache Schutzplanke, Pfostenabstand
4,00 m.
Ausgebaute Teile nach Wahl des AN verwerten.
Menge: 20,000 m
Leistungsbereichkatalog: 129

**00.01.0019 Teil des FRS abbauen und herstellen*ESP Pf.Abst.4,0m Verwertung AN**
StL-Nr. 211293079110
Teil des Fahrzeug-Rückhaltesystem (FRS) abbauen und
herstellen. Abgerechnet wird die Baulänge.
Teil 'Kunststoffleitprofil rot/weiß'

Konstruktion = Einfache Schutzplanke, Pfostenabstand
4,00 m.
Ausgebaute Teile nach Wahl des AN verwerten.
Menge: 4,000 m
Leistungsbereichkatalog: 129

**00.01.0020 Teil des FRS abbauen und herstellen*ESP Pf.Abst.4,0m Verwertung AN**
Teil des Fahrzeug-Rückhaltesystem (FRS) abbauen und
herstellen. Abgerechnet wird die Baulänge.
Teil SP-Reflektor weiß DN60 doppelseitig
Konstruktion = Einfache Schutzplanke, Pfostenabstand
4,00 m.
Ausgebaute Teile nach Wahl des AN verwerten.
Menge: 10,000 St
Leistungsbereichkatalog: 129

**00.01.0021 SP-Holm in Absenkung abbauen und**
SP-Holm in Absenkung abbauen und herst.
Menge: 4,000 St

**00.01.0022 Kopfstück in Absenkung abb. und**
Kopfstück in Absenkung abb. und herst.
Menge: 2,000 St

**00.01.0023 Kopfstück abbauen und herstellen**
Menge: 2,000 St

#### Abschnitt 00.02 Verkehrssicherung

**00.02.0001 Verk.sich. kürzerer Dauer durchf.*bew. Arbeitsst. bei Tageslicht**
StL-Nr. 2110513590300100
Verkehrssicherung an Arbeitsstellen von kürzerer Dauer
betriebsfertig aufbauen, vorhalten, warten, instand
setzen, betreiben und abbauen. Vorübergehende Verkehrssicherungsmaßnahmen durchführen.
Nach RSA, Regelplan 'CII / 1'

Für bewegliche Arbeitsstelle.
Bei Tageslicht.
Menge: 2,000 St
Leistungsbereichkatalog: 105

**00.02.0002 Verk.sich. kürzerer Dauer durchf.*bew. Arbeitsst. bei Tageslicht**
StL-Nr. 2110513590300100
Verkehrssicherung an Arbeitsstellen von kürzerer Dauer
betriebsfertig aufbauen, vorhalten, warten, instand
setzen, betreiben und abbauen. Vorübergehende Verkehrssicherungsmaßnahmen durchführen.
Nach RSA, Regelplan 'CII / 2'

Für bewegliche Arbeitsstelle.
Bei Tageslicht.
Menge: 2,000 St
Leistungsbereichkatalog: 105

**00.02.0003 Verk.sich. kürzerer Dauer durchf.*bew. Arbeitsst. bei Tageslicht**
StL-Nr. 2110513590300100
Verkehrssicherung an Arbeitsstellen von kürzerer Dauer
betriebsfertig aufbauen, vorhalten, warten, instand
setzen, betreiben und abbauen. Vorübergehende Verkehrssicherungsmaßnahmen durchführen.
Nach RSA, Regelplan 'CI/4'

Für bewegliche Arbeitsstelle.
Bei Tageslicht.
Menge: 2,000 St
Leistungsbereichkatalog: 105

**00.02.0004 Verk.sich. kürzerer Dauer durchf.*bew. Arbeitsst. bei Tageslicht**
StL-Nr. 2110513590300100
Verkehrssicherung an Arbeitsstellen von kürzerer Dauer
betriebsfertig aufbauen, vorhalten, warten, instand
setzen, betreiben und abbauen. Vorübergehende Verkehrssicherungsmaßnahmen durchführen.
Nach RSA, Regelplan 'CI/5'

Für bewegliche Arbeitsstelle.
Bei Tageslicht.
Menge: 50,000 St
Leistungsbereichkatalog: 105

**00.02.0005 Verk.sich. kürzerer Dauer durchf.*bew. Arbeitsst. bei Tageslicht**
StL-Nr. 2110513590300100
Verkehrssicherung an Arbeitsstellen von kürzerer Dauer
betriebsfertig aufbauen, vorhalten, warten, instand
setzen, betreiben und abbauen. Vorübergehende Verkehrssicherungsmaßnahmen durchführen.
Nach RSA, Regelplan 'CI/8'

Für bewegliche Arbeitsstelle.
Bei Tageslicht.
Menge: 2,000 St
Leistungsbereichkatalog: 105

**00.02.0006 Verk.sich. kürzerer Dauer durchf.*bew. Arbeitsst. bei Tageslicht**
StL-Nr. 2110513590300100
Verkehrssicherung an Arbeitsstellen von kürzerer Dauer
betriebsfertig aufbauen, vorhalten, warten, instand
setzen, betreiben und abbauen. Vorübergehende Verkehrssicherungsmaßnahmen durchführen.
Nach RSA, Regelplan 'DIII/2a bzw. DIII/3b'

Für bewegliche Arbeitsstelle.
Bei Tageslicht.
Menge: 2,000 St
Leistungsbereichkatalog: 105

#### Abschnitt 00.03 Sonstiges

**00.03.0001 Verrechnungssatz Montagekolonne**
Menge: 10,000 Std
